# Instal·lació de barrera de seguretat metàl·lica a les carreteres T-711 i TV-3422

- Propietat de l'arxiu: RIB Spain
- Format: FIEBDC-3/2016
- Programa: Presto 18.04
- Tipus: pressupost
- Data dels preus: 23/07/1998
Import: 135724.83

## 01 T-711 (07/12/1994)
Import: 110067.83

**E0214** m Desmuntatge barrera de seguretat flexible i demolició ancoratges (07/12/1994)
117 m × 9.03 = 1056.51
Desmuntatge de barrera de seguretat flexible i demolició d'ancoratges amb base de formigó,inclòs p.p. de suports i transport a abocador o magatzem, i cànon.

| Codi | Ut | Descripció | Rendiment | Preu | Import |
|---|---|---|---|---|---|
| O0102 | h | Oficial 1ª (mà d'obra) | 0.05 | 29.472 | 1.47 |
| O0110 | h | Peó (mà d'obra) | 0.1 | 24.492 | 2.45 |
| M0201 | h | Compressor aire gasoil 13,3 m³/h (maquinària; 12/01/2009) | 0.02 | 25.3058328 | 0.51 |
| M0207 | h | Retroexcavadora 100 hp (maquinària) | 0.01 | 71.292 | 0.71 |
| M0229 | h | Compressor d'aire de gasoil 3m³ (maquinària; 12/01/2009) | 0.1 | 8.468244 | 0.85 |
| M0212B | h | Camió de trabuc 16 m³ (maquinària) | 0.03 | 54.48 | 1.63 |
| P1613 | u | Cànon d'abocador | 1 | 0.96 | 0.96 |
| vg | % | Despeses indirectes (07/12/1994) | 0.063 | 7.2 | 0.45 |
|  |  | Total |  |  | 9.03 |

| Amidament | Llarg | Parcial |
|---|---|---|
| PK 1+240 MD | 4 | 4.00 |
| PK 1+360 a PK 1+425 MD | 65 | 65.00 |
| PK 1+850 MD | 8 | 8.00 |
| PK 1+900 MD | 8 | 8.00 |
| PK 3+150 ME | 32 | 32.00 |
| Subtotal |  | 117.00 |
| Total |  | 117 |

**E0736** m Barrera de seguretat metàl·lica simple sense separador, tipus AS-BLB.H (C4) o similar (07/12/1994)
64 m × 39.42 = 2522.88
Barrera de seguretat metàl·lica simple sense separador, tipus AS-BLB.H (C4) o similar, amb nivell de contenció N2, índex de severitat A, amplària de treball W4 i deflexió dinàmica 1,1 m, segons UNE-EN 1317-2, amb un perfil longitudinal de secció de doble ona i pals de perfil "en C" tipus CPN C-125 de 1,4 m de longitud cada 4 m, inclòs enclavament en terres o formigó, soldadures, peça reflectora a dues cares cada 8 m, topall final si s'escau, material auxiliar, totalment col·locada en recta o corba de qualsevol radi.

| Codi | Ut | Descripció | Rendiment | Preu | Import |
|---|---|---|---|---|---|
| O0101 | h | Cap de colla (mà d'obra) | 0.02 | 31.224 | 0.62 |
| O0102 | h | Oficial 1ª | 0.04 | 29.472 | 1.18 |
| O0110 | h | Peó | 0.04 | 24.492 | 0.98 |
| P14140 | m | Barrera seguretat doble ona (material) | 1 | 24.792 | 24.79 |
| P1424 | u | Part proporc. mater. barreres (material; 11/05/2010) | 1 | 7.53864 | 7.54 |
| M0253 | h | Màquina per a clavar muntants metàl·lics (maquinària; 12/01/2009) | 0.04 | 52.7627232 | 2.11 |
| vg | % | Despeses indirectes | 0.306 | 7.2 | 2.20 |
|  |  | Total |  |  | 39.42 |

| Amidament | Uts. | Llarg | Parcial |
|---|---|---|---|
| Passos salvacunetes | 7 | 8 | 56.00 |
| PK 3+150 ME | 1 | 8 | 8.00 |
| Subtotal |  |  | 64.00 |
| Total |  |  | 64 |

**E07362** m Barrera de seguretat metàl·lica simple sense separador, tipus AS-BLB.H (C4) (suports de 2 m d'alçada) (07/12/1994)
1980 m × 41.59 = 82348.20
Barrera de seguretat metàl·lica simple sense separador, tipus AS-BLB.H (C4) o similar, amb nivell de contenció N2, índex de severitat A, amplària de treball W4 i deflexió dinàmica 1,1 m, segons UNE-EN 1317-2, amb un perfil longitudinal de secció de doble ona i pals de perfil "en C" tipus CPN C-125 de 2 m de longitud cada 4 m, inclòs enclavament en terres o formigó, soldadures, peça reflectora a dues cares cada 8 m, topall final si s'escau, material auxiliar, totalment col·locada en recta o corba de qualsevol radi.

| Codi | Ut | Descripció | Rendiment | Preu | Import |
|---|---|---|---|---|---|
| O0101 | h | Cap de colla | 0.02 | 31.224 | 0.62 |
| O0102 | h | Oficial 1ª | 0.045 | 29.472 | 1.33 |
| O0110 | h | Peó | 0.045 | 24.492 | 1.10 |
| P14140 | m | Barrera seguretat doble ona | 1 | 24.792 | 24.79 |
| P1424 | u | Part proporc. mater. barreres | 1.2 | 7.53864 | 9.05 |
| M0253 | h | Màquina per a clavar muntants metàl·lics | 0.045 | 52.7627232 | 2.37 |
| vg | % | Despeses indirectes | 0.323 | 7.2 | 2.33 |
|  |  | Total |  |  | 41.59 |

| Amidament | Llarg | Parcial |
|---|---|---|
| PK 0+710 a PK 0+865 MD | 170 | 170.00 |
| PK 0+870 a PK 1+240 MD | 380 | 380.00 |
| PK 1+265 a PK 1+340 MD | 75 | 75.00 |
| PK 1+425 a PK 1+850 MD | 425 | 425.00 |
| PK 1+900 a PK 2+260 MD | 360 | 360.00 |
| PK 2+280 a PK 2+310 MD | 30 | 30.00 |
| PK 2+340 a PK 2+690 MD | 360 | 360.00 |
| PK 3+150 ME | 180 | 180.00 |
| Subtotal |  | 1980.00 |
| Total |  | 1980 |

**E07034** m Barrera de seguretat metàl·lica simple sense separador, tipus BMS2Q-N2 o similar, postes cada 2m (07/12/1994)
64 m × 89.96 = 5757.44
Barrera de seguretat metàl·lica simple sense separador, tipus BMS2Q-N2 o similar, amb nivell de contenció N2, índex de severitat A, amplària de treball W4 i deflexió dinàmica 1,0 m, segons UNE-EN 1317-2, amb un perfil longitudinal de secció de doble ona i pals de perfil "en C" tipus CPN C-120 soldats en placa base fixada amb perns d'anclatge químic cada 2 m, inclòs soldadures, peça reflectora a dues cares cada 8 m, topall final si s'escau, material auxiliar, totalment col·locada en recta o corba de qualsevol radi.

| Codi | Ut | Descripció | Rendiment | Preu | Import |
|---|---|---|---|---|---|
| O0101 | h | Cap de colla | 0.08 | 31.224 | 2.50 |
| O0102 | h | Oficial 1ª | 0.25 | 29.472 | 7.37 |
| O0110 | h | Peó | 0.25 | 24.492 | 6.12 |
| P1414A | m | Barrera de seguretat doble ona amb suport CPN amb placa d'ancoratge (material) | 1 | 49.4 | 49.40 |
| P1680 | u | Placa, perns i cargoleria per ancoratge (material; 12/01/2009) | 1 | 9.0121896 | 9.01 |
| P1424 | u | Part proporc. mater. barreres | 1.5 | 7.53864 | 11.31 |
| vg | % | Despeses indirectes | 0.59 | 7.2 | 4.25 |
|  |  | Total |  |  | 89.96 |

| Amidament | Llarg | Parcial |
|---|---|---|
| Obres de drenatge | 48 | 48.00 |
| PK 3+150 ME | 16 | 16.00 |
| Subtotal |  | 64.00 |
| Total |  | 64 |

**E07368** u Extrem de 4,32 m de barrera de seguretat metàl·lica (07/12/1994)
16 u × 370 = 5920.00
Extrem de 4,32 m mínim de barrera de seguretat metàl·lica de qualsevol tipus, amb abatiment o encastament en talús del desmunt, galvanitzada en calent, amb un perfil longitudinal de secció de doble ona, pals tipus CPN C-125 cada 2 m, inclòs enclavament en terres o formigó, soldadures, xapes de reforç, peça en angle, topall final, elements de fixació, peça reflectora a dues cares, totalment col·locat.

| Codi | Ut | Descripció | Rendiment | Preu | Import |
|---|---|---|---|---|---|
| O0101 | h | Cap de colla | 0.18 | 31.224 | 5.62 |
| O0102 | h | Oficial 1ª | 0.7 | 29.472 | 20.63 |
| O0110 | h | Peó | 0.7 | 24.492 | 17.14 |
| P14452 | u | Extrem de 4,32 metres (material) | 1 | 304.43 | 304.43 |
| P1424 | u | Part proporc. mater. barreres | 1 | 7.53864 | 7.54 |
| M0253 | h | Màquina per a clavar muntants metàl·lics | 0.04 | 52.7627232 | 2.11 |
| vg | % | Despeses indirectes | 1.74 | 7.2 | 12.53 |
|  |  | Total |  |  | 370 |

| Amidament | Uts. | Parcial |
|---|---|---|
| Passos salvacunetes | 14 | 14.00 |
| PK 3+150 ME | 2 | 2.00 |
| Subtotal |  | 16.00 |
| Total |  | 16 |

**E07364** u Extrem de 8 m de barrera de seguretat metàl·lica (07/12/1994)
7 u × 480 = 3360.00
Extrem de 8 m mínim de barrera de seguretat metàl·lica de qualsevol tipus, amb abatiment o encastament en talús del desmunt, galvanitzada en calent, amb un perfil longitudinal de secció de doble ona, pals tipus CPN C-125 cada 2 m, inclòs enclavament en terres o formigó, soldadures, xapes de reforç, peça en angle, topall final, elements de fixació, peça reflectora a dues cares, totalment col·locat.

| Codi | Ut | Descripció | Rendiment | Preu | Import |
|---|---|---|---|---|---|
| O0101 | h | Cap de colla | 0.2 | 31.224 | 6.24 |
| O0102 | h | Oficial 1ª | 0.8 | 29.472 | 23.58 |
| O0110 | h | Peó | 0.8 | 24.492 | 19.59 |
| P14450 | u | Extrem de 8 metres (material) | 1 | 398.41 | 398.41 |
| P1424 | u | Part proporc. mater. barreres | 1 | 7.53864 | 7.54 |
| M0253 | h | Màquina per a clavar muntants metàl·lics | 0.04 | 52.7627232 | 2.11 |
| vg | % | Despeses indirectes | 3.129 | 7.2 | 22.53 |
|  |  | Total |  |  | 480 |

| Amidament | Uts. | Parcial |
|---|---|---|
| PK 0+870 MD | 1 | 1.00 |
| PK 1+265 MD | 1 | 1.00 |
| PK 2+260 MD | 1 | 1.00 |
| PK 2+280 MD | 1 | 1.00 |
| PK 2+340 MD | 1 | 1.00 |
| PK 3+150 ME | 2 | 2.00 |
| Subtotal |  | 7.00 |
| Total |  | 7 |

**E07365** u Extrem de 12 m de barrera de seguretat metàl·lica (07/12/1994)
3 u × 592.75 = 1778.25
Extrem de 12 m mínim de barrera de seguretat metàl·lica de qualsevol tipus, amb abatiment o encastament en talús del desmunt, galvanitzada en calent, amb un perfil longitudinal de secció de doble ona, pals tipus CPN C-125 cada 2 m, inclòs enclavament en terres o formigó, soldadures, xapes de reforç,

| Codi | Ut | Descripció | Rendiment | Preu | Import |
|---|---|---|---|---|---|
| O0101 | h | Cap de colla | 0.25 | 31.224 | 7.81 |
| O0102 | h | Oficial 1ª | 1 | 29.472 | 29.47 |
| O0110 | h | Peó | 1 | 24.492 | 24.49 |
| P14451 | u | Extrem de 12 metres (material) | 1 | 488.4 | 488.40 |
| P1424 | u | Part proporc. mater. barreres | 1 | 7.53864 | 7.54 |
| M0253 | h | Màquina per a clavar muntants metàl·lics | 0.04 | 52.7627232 | 2.11 |
| vg | % | Despeses indirectes | 4.574 | 7.2 | 32.93 |
|  |  | Total |  |  | 592.75 |

| Amidament | Uts. | Parcial |
|---|---|---|
| Passos salvacunetes | 1 | 1.00 |
| PK 3+150 ME | 2 | 2.00 |
| Subtotal |  | 3.00 |
| Total |  | 3 |

**E07366** u Extrem de barrera en accessos i altres, col·locat en corba a 90º (07/12/1994)
16 u × 267.28 = 4276.48
Extrem de barrera de seguretat en accessos i altres, col·locat en corba a 90º o radi similar, incloent 4 m de tanca de secció doble ona, pals tipus CPN C-125, topall final, elements de fixació, peça reflectora, inclòs enclavament i soldadures, totalment col·locat.

| Codi | Ut | Descripció | Rendiment | Preu | Import |
|---|---|---|---|---|---|
| O0101 | h | Cap de colla | 0.1 | 31.224 | 3.12 |
| O0102 | h | Oficial 1ª | 0.3 | 29.472 | 8.84 |
| O0110 | h | Peó | 0.3 | 24.492 | 7.35 |
| P1446 | u | Extrem de barrera, forma de corba, de 4 m de llargada (material) | 1 | 228.11 | 228.11 |
| P1424 | u | Part proporc. mater. barreres | 1 | 7.53864 | 7.54 |
| M0253 | h | Màquina per a clavar muntants metàl·lics | 0.04 | 52.7627232 | 2.11 |
| vg | % | Despeses indirectes | 1.418 | 7.2 | 10.21 |
|  |  | Total |  |  | 267.28 |

| Amidament | Uts. | Llarg | Parcial |
|---|---|---|---|
| Passos salvacunetes | 7 | 2 | 14.00 |
| PK 3+150 ME | 2 |  | 2.00 |
| Subtotal |  |  | 16.00 |
| Total |  |  | 16 |

**E07367** u Terminal en forma de cua de peix (07/12/1994)
6 u × 34.51 = 207.06
Terminal en forma de cua de peix, per a barrera de seguretat secció doble ona, inclòs elements de fixació, peça reflectora, totalment col·locat.

| Codi | Ut | Descripció | Rendiment | Preu | Import |
|---|---|---|---|---|---|
| O0101 | h | Cap de colla | 0.02 | 31.224 | 0.62 |
| O0102 | h | Oficial 1ª | 0.05 | 29.472 | 1.47 |
| O0110 | h | Peó | 0.05 | 24.492 | 1.22 |
| P1447 | u | Terminal en forma de cua de peix (material) | 1 | 21.744 | 21.74 |
| P1424 | u | Part proporc. mater. barreres | 1 | 7.53864 | 7.54 |
| vg | % | Despeses indirectes | 0.267 | 7.2 | 1.92 |
|  |  | Total |  |  | 34.51 |

| Amidament | Uts. | Parcial |
|---|---|---|
| Passos salvacunetes | 4 | 4.00 |
| PK 3+150 ME | 2 | 2.00 |
| Subtotal |  | 6.00 |
| Total |  | 6 |

**E07031** m Muntatge de barrera aprofitada amb nou poste tubular o tipus C (07/12/1994)
85 m × 17.23 = 1464.55
Muntatge de barrera de seguretat existent aprofitada, amb nou poste tubular de 120x55 mm o de perfil "en C" tipus CPN C-120, inclòs part proporcional de fonamentació.

| Codi | Ut | Descripció | Rendiment | Preu | Import |
|---|---|---|---|---|---|
| O0101 | h | Cap de colla | 0.04 | 31.224 | 1.25 |
| O0102 | h | Oficial 1ª | 0.12 | 29.472 | 3.54 |
| O0110 | h | Peó | 0.12 | 24.492 | 2.94 |
| P1424 | u | Part proporc. mater. barreres | 1 | 7.53864 | 7.54 |
| M0253 | h | Màquina per a clavar muntants metàl·lics | 0.02 | 52.7627232 | 1.06 |
| vg | % | Despeses indirectes | 0.125 | 7.2 | 0.90 |
|  |  | Total |  |  | 17.23 |

| Amidament | Llarg | Parcial |
|---|---|---|
| PK 1+360 a PK 1+425 MD | 65 | 65.00 |
| PK 3+150 ME | 20 | 20.00 |
| Subtotal |  | 85.00 |
| Total |  | 85 |

**E0735** u Increment per unitat de pal de perfil "en C" tipus CPN C-120 soldat en placa base fixada amb perns (07/12/1994)
18 u × 76.47 = 1376.46
Increment per unitat de pal de perfil "en C" tipus CPN C-120 soldat en placa base fixada amb perns d'ancoratge químic, instal·lat de forma aïllada en passos salvacuneta o obres de drenatge, incloses peces especials per aquests casos, totalment col·locat.

| Codi | Ut | Descripció | Rendiment | Preu | Import |
|---|---|---|---|---|---|
| O0101 | h | Cap de colla | 0.215 | 31.224 | 6.71 |
| O0102 | h | Oficial 1ª | 0.8 | 29.472 | 23.58 |
| O0110 | h | Peó | 0.8 | 24.492 | 19.59 |
| M0207 | h | Retroexcavadora 100 hp | 0.005 | 71.292 | 0.36 |
| M0212B | h | Camió de trabuc 16 m³ | 0.005 | 54.48 | 0.27 |
| P1680 | u | Placa, perns i cargoleria per ancoratge | 1 | 9.0121896 | 9.01 |
| P1424 | u | Part proporc. mater. barreres | 0.5 | 7.53864 | 3.77 |
| P0503 | m3 | Formigó HM-20 posat a l'obra (material) | 0.15 | 80.4 | 12.06 |
| vg | % | Despeses indirectes | 0.156 | 7.2 | 1.12 |
|  |  | Total |  |  | 76.47 |

| Amidament | Uts. | Llarg | Parcial |
|---|---|---|---|
| Passos salvacunetes | 7 | 2 | 14.00 |
| PK 3+150 ME | 4 |  | 4.00 |
| Subtotal |  |  | 18.00 |
| Total |  |  | 18 |

## 02 TV-3422 (07/12/1994)
Import: 24314.49

**E0736** m Barrera de seguretat metàl·lica simple sense separador, tipus AS-BLB.H (C4) o similar
108 m × 39.42 = 4257.36

| Amidament | Llarg | Parcial |
|---|---|---|
| TV-3422 | 108 | 108.00 |
| Total |  | 108 |

**E07368** u Extrem de 4,32 m de barrera de seguretat metàl·lica
27 u × 370 = 9990.00

| Amidament | Uts. | Parcial |
|---|---|---|
| TV-3422 | 27 | 27.00 |
| Total |  | 27 |

**E07364** u Extrem de 8 m de barrera de seguretat metàl·lica
1 u × 480 = 480.00

| Amidament | Uts. | Parcial |
|---|---|---|
| TV-3422 | 1 | 1.00 |
| Total |  | 1 |

**E07366** u Extrem de barrera en accessos i altres, col·locat en corba a 90º
27 u × 267.28 = 7216.56

| Amidament | Uts. | Parcial |
|---|---|---|
| TV-3422 | 27 | 27.00 |
| Total |  | 27 |

**E0735** u Increment per unitat de pal de perfil "en C" tipus CPN C-120 soldat en placa base fixada amb perns
31 u × 76.47 = 2370.57

| Amidament | Uts. | Parcial |
|---|---|---|
| TV-3422 | 31 | 31.00 |
| Total |  | 31 |

## 03 SEGURETAT I SALUT (20/01/2023)
Import: 1342.51

**PPASS001** pa Partida alçada de cobrament íntegre per a la seguretat i salut (20/01/2023)
1 pa × 1342.51 = 1342.51

**E0735S** ut Subministrament de pal de perfil "en C" tipus CPN C-120 soldat en placa base per fixació amb perns, tipus BMS2Q-N2 o similar (11/05/2010)
Preu: 61.51
Subministrament de pal de perfil "en C" tipus CPN C-120 soldat en placa base fixada amb perns d'ancoratge químic, incloses peces especials per aquests casos.

| Codi | Ut | Descripció | Rendiment | Preu | Import |
|---|---|---|---|---|---|
| P1414AS | u | Suport CPN C-120 amb placa d'ancoratge (material; 20/01/2023) | 1 | 49.76 | 49.76 |
| P1680S | u | Perns i cargoleria d'ancoratge (material; 20/01/2023) | 1 | 5.05 | 5.05 |
| P1424 | u | Part proporc. mater. barreres | 0.5 | 7.53864 | 3.77 |
| %AS | % | Despeses indirectes (20/01/2023) | 5 % | 58.58 | 2.93 |
|  |  | Total |  |  | 61.51 |

**E07364S** u Subministrament d'extrem de 8 m de barrera de seguretat metàl·lica
Preu: 426.25
Subministrament d'extrem de 8 m mínim de barrera de seguretat metàl·lica de qualsevol tipus, per abatiment o encastament en talús del desmunt, galvanitzada en calent, amb un perfil longitudinal de secció de doble ona, pals tipus CPN C-120 cada 2 m, xapes de reforç, peça en angle, topall final, elements de fixació, peça reflectora a dues cares.

| Codi | Ut | Descripció | Rendiment | Preu | Import |
|---|---|---|---|---|---|
| P14450 | u | Extrem de 8 metres | 1 | 398.41 | 398.41 |
| P1424 | u | Part proporc. mater. barreres | 1 | 7.53864 | 7.54 |
| %AS | % | Despeses indirectes | 5 % | 405.95 | 20.30 |
|  |  | Total |  |  | 426.25 |

**E07366S** u Subministrament d'extrem de barrera en accessos i altres, en corba a 90º
Preu: 247.44
Subministrament d'extrem de barrera de seguretat per accessos i altres, en corba a 90º o radi similar, incloent 4 m de tanca de secció doble ona, pals tipus CPN C-120, topall final, elements de fixació, peça reflectora.

| Codi | Ut | Descripció | Rendiment | Preu | Import |
|---|---|---|---|---|---|
| P1446 | u | Extrem de barrera, forma de corba, de 4 m de llargada | 1 | 228.11 | 228.11 |
| P1424 | u | Part proporc. mater. barreres | 1 | 7.53864 | 7.54 |
| %AS | % | Despeses indirectes | 5 % | 235.65 | 11.78 |
|  |  | Total |  |  | 247.44 |

**E07368S** u Subministrament d'extrem de 4,32 m de barrera de seguretat metàl·lica
Preu: 327.57
Subministrament d'extrem de 4,32 m mínim de barrera de seguretat metàl·lica de qualsevol tipus, per abatiment o encastament en talús del desmunt, galvanitzada en calent, amb un perfil longitudinal de secció de doble ona, pals tipus CPN C-120 cada 2 m, xapes de reforç, peça en angle, topall final, elements de fixació, peça reflectora a dues cares.

| Codi | Ut | Descripció | Rendiment | Preu | Import |
|---|---|---|---|---|---|
| P14452 | u | Extrem de 4,32 metres | 1 | 304.43 | 304.43 |
| P1424 | u | Part proporc. mater. barreres | 1 | 7.53864 | 7.54 |
| %AS | % | Despeses indirectes | 5 % | 311.97 | 15.60 |
|  |  | Total |  |  | 327.57 |

**E0736S** m Subministrament de barrera de seguretat metàl·lica simple sense separador, tipus AS-BLB.H (C4) o similar
Preu: 33.95
Subministrament de barrera de seguretat metàl·lica simple sense separador, tipus AS-BLB.H (C4) o similar, amb nivell de contenció N2, índex de severitat A, amplària de treball W4 i deflexió dinàmica 1,1 m, segons UNE-EN 1317-2, amb un perfil longitudinal de secció de doble ona i pals de perfil "en C" tipus CPN C-120 de 1,4 m de longitud cada 4 m, peça reflectora a dues cares cada 8 m, topall final si s'escau, material auxiliar.

| Codi | Ut | Descripció | Rendiment | Preu | Import |
|---|---|---|---|---|---|
| P14140 | m | Barrera seguretat doble ona | 1 | 24.792 | 24.79 |
| P1424 | u | Part proporc. mater. barreres | 1 | 7.53864 | 7.54 |
| %AS | % | Despeses indirectes | 5 % | 32.33 | 1.62 |
|  |  | Total |  |  | 33.95 |

## Recursos

**M0201** h Compressor aire gasoil 13,3 m³/h
Compressor amb dos martells

**M0207** h Retroexcavadora 100 hp
Retroexcavadora

**M0229** h Compressor d'aire de gasoil 3m³
Electrobomba sumergible 20 kW

**M0212B** h Camió de trabuc 16 m³
Camió de trabuc de 20 t

**P1613** u Cànon d'abocador
Canon d'abocador

**P14452** u Extrem de 4,32 metres
Extrem de 4 metres
